# WENT Hamburger Landstraße 19 a-h, Wentorf
Leistungsbeschreibung (GAEB 90, DA81)
Währung: EUR

## Zusätzlicher Text
Technische Vertragsbedingungen für Fenster- und Türenarbeiten1. Globale
Angaben zum Bauvorhaben Kontakte Bauherr, Planverfasser, etc. siehe Tite
lseite des LeistungsverzeichnissesDie Ausführungszeichnungen sind beigef
ügt. Rückfragen und Anmerkungen sind frühzeitig vor Abgabe des Angebotes
 dem Planverfasser anzumelden.2. Angaben zur ÖrtlichkeitAnschrift der Ba
ustelle siehe Titelseite des Leistungsverzeichnisses3. Termine und Frist
enTermine und Fristen siehe Titelseite des Leistungsverzeichnisses, sowi
e die in der öffentlichen Ausschreibung angegebenen Angaben.4. Mitgelten
de Normen und Regeln4.1. AllgemeinesEs gelten für alle Gewerke die zusät
zlichen technischen Vertragsbedingung des Bauvorhabens! Die allgemein an
erkannten Regeln der Technik sind einzuhalten, darunter fallen insbesond
e aber nicht ausschließlich die einschlägigen technischen Regelwerke der
 Fachverbände, Innungen sowie die jeweiligen Herstellerangaben. Die im f
olgenden aufgeführten Normen und Regelwerke sind nur beispielhaft aufgel
istet und erheben keinen Anspruch an Vollständigkeit und Aktualität.
Es gelten jeweils die Normen und Regeln in der zum Vertragsschluss gülti
gen Fassung einschließlich der Änderungen, Berichtigungen und Beiblätter
.
Maßnahmen für die Lieferung, Ausführung und Abrechnung der Leistungen si
nd die allgemeinen Technischen Vorschriften für Bauleistungen (VOB/C), s
owie die Allgemeinen Vertragsbedingungen für die Ausführung von Bauleist
ungen (VOB/B), sowie die weiteren einschlägigen DIN-Vorschriften in der
 jeweils neuesten Fassung.
Die Gewährleistung wird auf 5 Jahre nach BGB vereinbart.
Die einschlägigen Unfallverhütungsvorschriften und die Vorschriften der
Berufsgenossenschaften sind zu beachten und einzuhalten.Soweit in der Le
istungsbeschreibung auf Technische Spezifikationen, z.B. nationale Norme
n, mit denen Europäische Normen umgesetzt werden, europäische technische
 Zulassungen, gemeinsame technische Spezifikationen, internationale Norm
en, Bezug genommen wird, werden auch ohne den ausdrücklichen Zusatz: "od
er gleichwertig", immer gleichwertigeTechnische Spezifikationen in Bezug
 genommen.DIN 16830-2Fensterprofile aus hochschlagzähem Polyvinylchlorid
 (PVC-HI), weiß;DIN 16830-3Fensterprofile aus hochschlagzähem Polyvinylc
hlorid (PVC-HI) - Teil 3:Profile mit beschichteten, farbigen Oberflächen
;DIN 18540Abdichten von Außenwandfugen im Hochbau mit FugendichtstoffenD
IN 18542Abdichten von Außenwandfugen mit imprägnierten Fugendichtungsbän
dern aus Schaumkunststoff - Imprägnierte Fugendichtungsbänder - Anforder
ungen undPrüfungDIN 18545-1Abdichten von Verglasungen mit Dichtstoffen;
Anforderungen an GlasfalzeDIN EN 438-3Dekorative Hochdruck-Schichtpresss
toffplatten (HPL) - Platten auf Basis härtbarer Harze (Schichtpressstoff
e) - Teil 3: Klassifizierung und Spezifikationen für Schichtpressstoffe
mit einer Dicke kleiner als 2 mm, vorgesehen zum Verkleben auf ein Träge
rmaterialDIN EN 438-4Dekorative Hochdruck-Schichtpressstoffplatten (HPL)
 - Platten auf Basis härtbarer Harze (Schichtpressstoffe) - Teil 4: Klas
sifizierung und Spezifikationen für Kompakt-Schichtpressstoffe mit einer
 Dicke von 2 mm und größerDIN EN 438-5Dekorative Hochdruck-Schichtpresss
toffplatten (HPL) - Platten auf Basis härtbarer Harze (Schichtpressstoff
e) - Teil 5: Klassifizierung und Spezifikationen für Schichtpressstoffe
für Fußböden mit einer Dicke kleiner 2 mm, vorgesehen zum Verkleben auf
ein TrägermaterialDIN EN 438-6Dekorative Hochdruck-Schichtpressstoffplat
ten (HPL) - Platten auf Basis härtbarer Harze (Schichtpressstoffe) - Tei
l 6: Klassifizierung und Spezifikationen für Kompakt-Schichtpressstoffe
für die Anwendung im Freien mit einer Dicke von 2 mm und größerDIN EN 43
8-7Dekorative Hochdruck-Schichtpressstoffplatten (HPL) - Platten auf Bas
is härtbarer Harze (Schichtpressstoffe) - Teil 7: Kompaktplatten und HPL
-Mehrschicht-Verbundplatten für Wand- und Deckenbekleidungen für Innen-
und AußenanwendungDIN EN 438-8Dekorative Hochdruck-Schichtpressstoffplat
ten (HPL) - Platten auf Basis härtbarer Harze (Schichtpressstoffe) - Tei
l 8: Klassifizierung und Spezifikationen für Design-SchichtpressstoffeDI
N EN 438-9Dekorative Hochdruck-Schichtpressstoffplatten (HPL) - Platten
auf Basis härtbarer Harze (Schichtpressstoffe) - Teil 9: Klassifizierung
 und Spezifikationen für Schichtpressstoffe mit alternativem KernaufbauD
IN EN 622-5Faserplatten - Anforderungen - Teil 5: Anforderungen an Platt
en nach dem Trockenverfahren (MDF)DIN EN 826Wärmedämmstoffe für das Bauw
esen - Bestimmung des Verhaltens bei DruckbeanspruchungDIN EN 1192Türen
- Klassifizierung der FestigkeitsanforderungenDIN EN 1522Fenster, Türen,
 Abschlüsse; DurchschusshemmungDIN EN 12207Fenster und Türen - Luftdurch
lässigkeit - KlassifizierungDIN EN 12208Fenster und Türen - Schlagregend
ichtheit - KlassifizierungDIN EN 12210Fenster und Türen - Widerstandsfäh
igkeit bei Windlast - KlassifizierungDIN EN 14220Holz und Holzwerkstoffe
 in Außenfenstern, Außentüren und Außentürzargen - Anforderungen und Spe
zifikationenDIN EN ISO 1163-1Kunststoffe - Weichmacherfreie Polyvinylchl
orid (PVC-U)-Formmassen - Teil 1: Bezeichnungssystem und Basis für Spezi
fikationenDIN EN 14322Holzwerkstoffe - Melaminbeschichtete Platten zur V
erwendung im Innenbereich - Definition, Anforderungen und Klassifizierun
gVDI 2719Schalldämmung von Fenstern und deren Zusatzeinrichtungenift FE-
05/2Einsatzempfehlungen für Fenster und AußentürenHerausgeber: ift Rosen
heim e.V.ift FE-06/1Prüfung von mechanischen und stumpf geschweißten T-V
erbindungen bei Kunststofffenstern Herausgeber: ift Rosenheim e.V.ift HO
-10/1Massive, keilgezinkte und lamellierte Profile für Holzfenster. Anfo
rderung und Prüfung Herausgeber: ift Rosenheim e.V.ift MO-01/1Baukörpera
nschluss von Fenstern Teil 1 Verfahren zur Ermittlung der Gebrauchstaugl
ichkeit von Abdichtungssystemen Herausgeber: ift Rosenheim e.V.IVD-Merkb
latt Nr. 4:Abdichten von Fugen im Hochbau mit aufzuklebenden Elastomer-F
ugenbändernHerausgeber: Industrieverband Dichtstoffe e.V. (IVD)
IVD-Merkblatt Nr. 9:Spritzbare Dichtstoffe in der Anschlussfuge für Fens
ter und Außentüren Herausgeber: Industrieverband Dichtstoffe e.V. (IVD)I
VD-Merkblatt Nr. 12:Die Überstreichbarkeit von bewegungsausgleichenden D
ichtstoffen im Hochbau Herausgeber: Industrieverband Dichtstoffe e.V. (I
VD)IVD-Merkblatt Nr. 20:Fugenabdichtung an HolzbauteilenHerausgeber: Ind
ustrieverband Dichtstoffe e.V. (IVD)RAL-GZ 716/1Kunststoff-Fenster - Güt
esicherung Abschnitte 1 bis 3Technische Richtlinie Nr. 20 Leitfaden zur
Montage von Fenstern und Haustüren mit AnwendungsbeispielenHerausgeber:
Institut des Glaserhandwerks für Verglasungstechnik und Fensterbau, Hada
marVdS 2021Brandschutz bei Bauarbeiten; Merkblatt zur SchadenverhütungHe
rausgeber: VdS Schadenverhütung, KölnVFF HM.02Richtlinie für Holz-Metall
-FassadenkonstruktionenHerausgeber: Verband der Fenster- und Fassadenher
steller e.V.VFF HO.02Auswahl der Holzqualität für Holzfenster und -Haust
üren Herausgeber: Verband der Fenster- und Fassadenhersteller e.V. (VFF)
VFF HO.03Anforderungen an Beschichtungssysteme von Holzfenstern und Haus
türen Herausgeber: Verband der Fenster- und Fassadenhersteller e.V. (VFF
)VFF HO.04Empfehlungen zur Qualitätssicherung von Beschichtungssystemen
Herausgeber: Verband der Fenster- und Fassadenhersteller e.V. (VFF)VFF H
O.08Maßnahmen zum Schutz von Fenstern und Außentüren während der Bauphas
e Herausgeber: Verband der Fenster- und Fassadenhersteller e.V. (VFF)VFF
 KU.01Visuelle Beurteilung von Oberflächen von Kunststofffenster- und Tü
relementen Herausgeber: Verband der Fenster- und Fassadenhersteller e.V.
 (VFF) 5. Angaben zur BaustelleAllgemeine Angaben zur Baustelle siehe zu
sätzliche technische VertragsbedingungenDie Arbeiten sind in folgenden G
eschossen auszuführen: EG, 1.OG, 2.OGFassadengerüste werden bauseits ge
stellt als Malergerüst Lastklasse 3 (2kN/m2) W09 - ca. 90 cm breite.
Bei der vorhandenen Bebauung in der Umgebung des Baugrundstücks handelt
es sich um Wohnbebauung6. Angaben zu Stoffen und BauteilenBeschreibung P
assivhausfensterRehau Geneo mit Mitteldichtung, System mit 3 Dichtebenen
, Bautiefe 86mm, Blendrahmen 86 / Flügel z 57 mit Thermomodulen in den H
auptkammern, ohne Stahlarmierung, umlaufend mit 2 cm Profilverbreiterung
Fenster außen foliert mit Renolit Exofol FX - Farbe: Silver D - 02.12.76
.000013-808302Uf= 0,86 W/m2K

Verglasung UniGlas 3-fach Isolierverglasung 4/18/4/18/4 Argon UniGlas TO
P Beschichtung mit Ug=0,5 und g = 0,49Abstandshalter Thermix TX-N, Fa. E
nsinger warme Kante, geeignet für o.g. Verglasung, Psi max. = 0,039 W/mK
Andichtung mit einem imprägniertes, vorkomprimiertes Multifunktions-Dich
tungsband, luftdicht, schlagregendicht.
Innen-Fensterbank einfach, weiss Melamin-beschichtet

Anforderungen an die Konstruktion Bei raumhohen Elementen sind die Höhen
 des Fußbodenaufbaus durch geeignete Profilverbreiterungen zu überbrücke
n.Statische AnforderungenDie Fensterkonstruktionen, einschließlich deren
 Verbindungselemente, müssen alle planmäßig auf sie einwirkenden Kräfte
aufnehmen können. Die Elemente sindstatisch ausreichend so am Baukörper
zu befestigen, dass alle auf sie planmäßig einwirkenden Kräfte in den Ba
ukörper eingeleitet werden können. Ansatzpunkte fürdie Ermittlung der ob
jektbezogenen Leistungsanforderungen auf Basis der örtlichen Windbelastu
ng bezüglich Windwiderstandsfähigkeit, Schlagregendichtheit und Luftdurc
hlässigkeit sind der ift - Richtlinie FE-05/2 "Einsatzempfehlungen für F
enster und Außentüren" zu entnehmen. Eine Krafteinwirkung aus dem Baukör
per auf die Elemente darf nicht stattfinden.Luftdurchlässigkeit, Schlagr
egendichtheit und Widerstandsfähigkeit bei Windlast Anforderungen an die
 SchlagregendichtheitDie Prüfung der Schlagregendichtheit erfolgt nach E
N 1027, die Klassifizierung nach EN 12208. Die geforderte Klassifizierun
g erfolgt auf Grundlageder ift- Richtlinie FE-05/2 "Einsatzempfehlung fü
r Fenster und Außentüren". Prüfzeugnisse sind auf Verlangen vorzulegenAn
forderungen an die LuftdurchlässigkeitDie Prüfung der Luftdurchlässigkei
t erfolgt nach EN 1026, die Klassifizierung nach EN 12207. Die gefordert
e Klassifizierung erfolgt auf Grundlageder ift- Richtlinie FE-05/2 "Eins
atzempfehlung für Fenster und Außentüren". Prüfzeugnisse sind auf Verlan
gen vorzulegen.
Die erforderliche Luftdurchlässigkeitsklasse ist 4!Als Nachweise gelten
Eignungsprüfungen nach RAL-RG 716/1 Abschnitt III oder die Vorlage der e
ntsprechenden Systemprüfungen des Profilsystemgebers. Ansonsten ist der
Prüfbericht eines anerkannten Prüfinstitutes für die Maximalgrößen in Ab
hängigkeit der Farbe von den angebotenen Fenster- und Türöffnungsarten v
orzulegen.SchallschutzFür die Anforderungen an den Schallschutz gelten: D
IN 4109 "Schallschutz im Hochbau" in der jeweils neuesten Fassung.VDI-Ri
chtlinie 2719 "Schalldämmung von Fenstern" in der jeweils neuesten Fassu
ng.Die Klassifizierung ist durch den Auftragnehmer aufgrund statischer B
erechnungen oder/ und Angaben des Herstellers festzulegen.Vom Bieter erm
ittelter Wert:______________dBAbweichende Rw,R - Werte sind den Position
sübersichten zu entnehmen.Die Anschlüsse zwischen Fenstern und Baukörper
 sind unter Beachtung der Anforderungen an die Schalldämmung der Fenster
 auszubilden.EinbruchhemmungFalls Anforderungen an Einbruchhemmung von B
auteilen gefordert werden, sind nur geprüfte Bauteile zugelassen. Für di
e Einbruchhemmung gelten DIN EN 1627 (Fenster, Türen, Abschlüsse - Einbr
uchhemmung - Anforderungen und Klassifizierung), DIN EN 1628, DIN EN 162
9, DIN EN 1630 (Prüfverfahren), DIN EN 356 (nichttransparente Ausfachung
) bzw. DIN 52290 (Einbruchhemmende Verglasung), sowie Aushebelschutz - R
ichtlinien. Die Einstufung in die Widerstandsklassen der Verglasung ist
durch einen gültigen Prüfbericht nachzuweisen.Gefordert wird eine Einbru
chhemmung für das Bauteil gem. ENV 1627:Einbruchschutz im Erdgeschoss: R
C 1 NWerkstoffeKunststoffe: Fensterprofile aus faserverstärktem PVC RAU-F
IPRO ®Zusammenbau unterschiedlicher Metalle Beim Zusammenbau unterschied
licher Metalle ist die elektrochemische Spannungsreihe zu beachten. Meta
lle  mit unterschiedlichem Spannungspotenzial sind durch geeignete Isoli
erzwischenlagen so zu trennen, dass keine Kontaktkorrosion und keine and
eren ungünstigen Beeinflussungen auftreten können.WasserableitungBlendra
hmenentwässerung und Dampfdruckausgleich im Glasfalz sind entsprechend d
en Verarbeitungsrichtlinien des Profilherstellers vorzunehmen. Der Wasse
rablauf muss über eine separate Entwässerungskammer nach außen erfolgen.
 Der Dampfdruckausgleich des Glasfalzes ist unbedingt vorzunehmen. Auch
hier sind Systeme mit einer separaten Vorkammer vorzuziehen. Wasseraustr
ittsöffnungen sind grundsätzlich vor direktem Windeinfall durch Kunststo
ffabdeckkappen zu schützen. Es ist darauf zu achten, dass der Wasseraust
ritt nicht durch Fensterbänke, Bodenplatten oder dergleichen behindert w
ird. Eine kontrollierte Wasserabführung muss gewährleistet sein.
VerstärkungIm Allgemeinen ist auf Stahlaussteifungen und Stahlverstärkun
gen zu verzichten. Bei grösseren Elementen sind nach Herstellerangaben G
las- und Flügelrahmen zu verkleben: REHAU Verklebung Glas-Flügelrahmen Gr
ößere Elemente sind nach Vorgabe des Systemgebers durch die REHAU Verkle
bung Glas-Flügelrahmen zu stabilisieren. Dies betrifft z.B. Flügel ohne
Armierungsprofile, größere Flügel oder auch größere Flügel in Verbindung
 mit schmalen Ansichtsbreiten der Flügelprofile. Die Verklebung hat part
iell zu erfolgen, das Verkleben direkt auf dem Glasrandverbund ist ausge
schlossen. Die verklebten Scheiben müssen im Falle einer Sanierung austa
uschbar sein.RahmenverbindungenDie Rahmenverbindungen müssen eine ausrei
chende Festigkeit, Steifigkeit und Dichtheit aufweisen. Die einwandfreie
 Funktion des Fensters ist sicherzustellen. Für geschweißte Rahmenverbin
dungen aus PVC-U-Profilen gilt die Richtlinie DVS 2207, Teil 25. Die Sch
weißnaht ist im Nut-Scherverfahren zu bearbeiteten. Alternativ können di
e Rahmenverbindungen im REHAU-Konturschweißverfahren ausgeführt werden.
Die Schweißungen müssen ohne besonderen Materialzusatz homogen ausgeführ
t und sauber verarbeitet werden. Sprossen und Kämpfer sind mechanisch zu
 verbinden oder einzuschweißen. Für mechanische Rahmenverbindungen ist d
ie Eignung nach der ift-Richtlinie (Prüfung von mechanischen und stumpf
geschweißten T-Verbindungen bei Kunststofffenstern) nachzuweisen.Profila
usbildungDie Profilausbildung muss der freigegebenen Systembeschreibung
entsprechen und für den Verwendungszweck geeignet sein. Die Befestigung
der tragenden Beschlagteile erfolgt grundsätzlich durch mindestens drei
Wandungen aus PVC oder zusätzlich durch eine Stahlarmierung. Spezielle E
lemente sind entsprechend den Richtlinien des Profilherstellers zu armie
ren. Die systembezogen einzusetzenden Armierungen müssen den vorgegebene
n statischen Anforderungen genügen. Die Dichtungsprofile müssen auswechs
elbar sein. Im Eckbereich sind die Dichtungen entweder umlaufend einzuzi
ehen oder dauerhaft dicht miteinander zu verschweißen.DichtprofileFür Di
chtungen, die der Außenwitterung ausgesetzt sind, dürfen nur Dichtprofil
e eingesetzt werden, die den Güte- und Prüfbestimmungen für Kunststoff-F
enster RAL-GZ 716/1 Abschnitt II entsprechen. Auch dürfen APTK (EPDM) un
d PCE Dichtungen, die der DIN 7863 bzw. der "NAAM- Standard-Spezifikatio
n" entsprechen, eingesetzt werden. Für andere nichtzellige Elastomer- Di
chtungen und anderer Werkstoffe ist die Eignung nachzuweisen und den Auf
traggeber vorzulegen. Alle Dichtprofile müssen mit den angrenzenden Stof
fen (z.B. Rahmenprofile und den Anstrichen) verträglich sein.Die Gleichw
ertigkeit ist gegeben, wenn alle technischenMerkmale der vorgenannten Ab
sätze erfüllt werden.Oberfläche/FarbgebungDie Deckschicht muss farb- und
 lichtecht sowie witterungs- und alterungsbeständig sein.
Farbe RAL 9010 Reinweiss bzw. Rnolit Exofol Silver D
BeschlägeDie Höhen ab OKFF aller Oliven und sonstigen Bedienelemente der
 Beschläge sind vor Fertigungsbeginn mit dem AG abzustimmen und innerhal
b eines Raumes sind diese - soweit möglich - einheitlich auszuführen. Be
schläge müssen den Anforderungen der EN 13126 entsprechen und den zu erw
artenden Belastungen ausgebildet sein. Die Beschlagsteile müssen nachjus
tierbar sein, die verwendeten Werkstoffe gegen Korrosion geschützt sein.
 Für den Einbau sind die Vorgaben der jeweiligen Beschlagshersteller und
 Systemgeber zu beachten. Eine dauerhafte, sowie sichere Befestigung all
er Beschlagsteile ist sicherzustellen. Die Möglichkeit zur Wartung und g
gf. muss ein Austausch der Beschläge gegeben sein. Ecklager bei Drehkipp
beschlägen müssen den Flügel bei jeder Flügelstellung sicher führen, auc
h wenn der Fensterflügel durch eine Windböe plötzlich aufgestoßen wird.
Falls keine besonderen Schutzmaßnahmen, wie z.B. Fehlbediendungssperren
oder Vorrichtungen einer besonderen Öffnungsfolge zu Ausführung kommen,
muss sichergestellt werden, dass der Flügel bei einer Fehlbedienung nich
t absacken kann. Bei Flügelbreiten von mehr als 120cm sind, falls erford
erlich Zweitscheren vorzusehen.Der Fensterflügel muss sich im eingebaute
n Zustand um mindesten 90° öffnen lassen, sofern die baulichen Situation
en dies zulassen.Vom Bieter auszufüllen: angebotenes Fabrikat: __________
______________Abweichende Ausführungen sind denPositionsbeschreibungen z
u entnehmen.Sämtliche Benutzerinformationen, insbesondere zu Wartungs- u
nd Pflegearbeiten, sind entsprechend den Forderungen der jeweiligen Land
esbauordnungen und demProdukthaftungsgesetz spätestens mit der Schlussre
chnung unaufgefordert an den Auftraggeber zur Weiterleitung an den Nutze
r zu übergeben.Beschläge für FenstertürenDie Fenstertür hat einen Dreh-K
ipp-Beschlag. Von außen ist ein Ziehgriff und als Beschlagsergänzung ein
 Zapfenschnäpper zu montieren.Verglasung
GlasleistenÜber die Glashalteleisten ist bei vorgefertigten Dichtprofile
n über die gesamte Länge ein gleichmäßiger Anpressdruck sicherzustellen.
 Die Glashalteleisten sind in den Ecken dicht zu stoßen und müssen jeder
zeit austauschbar sein. Die Angaben des Systemgebers sind einzuhalten.An
forderungen an die Fertigung von Fensterelementen Die Umsetzung der Anfo
rderungen der Landesbauordnungen für Fenster, Fenstertüren, Fenstereleme
nten und Vorhangfassaden setzen eine dokumentierte Produktionskontrolle
von den Ausgangsstoffen bis hin zum Endprodukt voraus. Für die Beurteilu
ng der Verarbeitung gilt die Gütesicherung RAL-GZ 695. Die Vorlage des R
AL-Gütezeichens Kunststofffenster ist eine Möglichkeit die Forderungen d
er Landesbauordnung nachzuweisen. Nachweise über andere Formen der Gütes
icherung sind entsprechend zu führen.

7. Angaben zur Ausführung7.1. AllgemeinesBeschreibung Einbau
Der Einbau der Fenster erfolgt an Stelle des Bestandsfensters. Die Fenst
er werden mit Innenanschlag gegen das Verblendmauerwerk gesetzt.
Die Montage erfolgt mit Rahmenschrauben in der Mauerwerkslaibung. Der Ei
nbau der Fenster und Türen erfolgt ausschließlich nach eigenem Aufmaß. D
a es sich um ein Bestandsgebäuzde handelt können die Rohbautoleranzen da
s übliche Maß um 1-2 cm überschreiten.

Die Abdichtung zur Rohrbauöffnung erfolgt im Laibungs und Sturzbereich m
it einem imprägnierten, vorkomprimierten Multifunktions-Kompriband mit f
olgenden Eigenschaften:
Fugendurchlässigkeit nach EN 1026 < 0,1 m3/(hm(daPa))
Wasserdampfdiffusionsgefälle von innen nach Außen
Schlagregendicht nach EN 1027 600 Pa
Emmissionsprüfung - geeignet für Innenräume
Für das verwendte Rehau Geneo-Profil geeignet

Vorgeschlagenes Produkte:
Illbruck Illmod Trioplex+ TP652
Ralmont Ralmo 3RK
Die Abdichtung im Brüstungsbereich kann nach Wahl es Auftragnehmers mit
Dichtfolien bzw. Dichtbändern zum Ankleben an einen Rohbau-Untergrund er
folgen. Die Abdichtung mit den oben beschriebenen Kompribändern ist auch
 zulässig sofern diese fachgerecht möglich ist und keine Konflikte mit d
en lastabtragenden Tragklötzen entstehen.

Die für den Einsatz von Kompriband und Dichtbändern eventuell notwendige
 Untergrundvorbereitung der Laibung mit einem schnell abbindenden Glatts
trich erfolgt nach gesonderter Position durch den Auftragnehmer. Fenster
- und Türeneinbau erfolgt nach Auftraggeberseitigen Detailzeichnungen. Ü
berdämmung erfolgt durch WDVS-Fachbetrieb. Metallwinkel können in Bezug
auf Wärmebrücken problemlos verwendet werden, solange diese hinter der D
ämmebene liegen.
Die Befestigung der Montagewinkel im Bestandsmauerwerk ist gesondert zu
berücksichtigen. Das Bestandsmauerwerk ist ein zweischaliges Mauerwerk,
innen Kalksandstein, außen Ziegel-Sichtmauerwerk, es sind Dübel zu verwe
nden.Im Brüstungsbereich werden Klinkerplatten als Außenfensterbänke mit
 der Außenwand außenkantenbündig bauseits abgeschlagen. Innenseitig werd
en die Bestandsfensterbänke teilweise demontiert und durch neue Fensterb
änke aus weiß beschichtetem Holzwerkstoff ersetzt. Die Demontage des Bes
tandsfensters inkl. Abfuhr + Entsorgung erfolgt durch den Auftragnehmer.
Alle für den Einbau der Fenster und für die äußeren Abdichtungsarbeiten
erforderlichen Gerüste werden bauseits gestellt. Sie stehen für die gesa
mte Bauzeit zu Verfügung.Hinsichtlich der Höhe der Arbeitslagen und des
Abstandes zwischen Gerüst und Baukörper ist mit der Bauleitung rechtzeit
ig Kontakt aufzunehmen. Erforderliche Umbauarbeiten am Gerüst werden aus
schließlich vom Gerüstbauer vorgenommen. Grundsätzlich sind bei der Benu
tzung der Gerüste die Vorschriften der Berufsgenossenschaft zu berücksic
htigen.Für die Montage erforderliche Kräne, Bauaufzüge etc. sind gesonde
rt anzubieten. Ggf. werden für mehrere Gewerke gemeinsame Kräne oder Bau
aufzüge gestellt.Vor Ausführungsbeginn hat der Auftragnehmer mit dem Auf
traggeber festzulegen, wo das zu verwendende Material auf der Baustelle
gelagert werden kann, um gegenseitige Störungen der am Bau beteiligten H
andwerker während der Bauausführung zu vermeiden.Vor der Durchführung vo
n Stemm-, Bohr- und Einsetzarbeiten an Estrichen sowie geputzten Wänden
und Decken sind Leitungen mit einem Suchgerät zu orten.Malerarbeiten dür
fen durch montierte Beschläge nicht erschwert werden. Dem Auftragnehmer
steht es frei, Beschläge - soweit technisch möglich - erst nach Abschlus
s der Malerarbeiten einzubauen. Das Öffnen und Schließen von Fenstern un
d Türen muss jedoch möglich sein.Alle Maße sind vor der Ausführung am Ba
u zu überprüfen, sofern keine Detailzeichnungen mit verbindlichen Maßang
aben vorliegen.Vor Beginn der Arbeiten sind die tatsächlichen Einbauhöhe
n bezogen auf das gesamte Ausbausystem mit der Bauleitung abzustimmen, w
enn unzulässige Toleranzen oder Änderungen des geplanten Fußbodenaufbaus
 festgestellt oder vermutet werden.Elastische Fugen sind grundsätzlich z
u hinterfüllen, um eine Dreiflankenhaftung zu vermeiden. Als Hinterfüllu
ng sind geschlossenzellige, nicht saugende Materialien zu verwenden.
7.2. Fenster und FenstertürenElastische Dichtstoffe müssen überstreichba
r sein.Die Angaben des Systemherstellers der Kunststofffensterprofile si
nd bindend für die konstruktive Ausbildung und die Materialauswahl. Insb
esondere sind die zusätzlichen Verstärkungen bei Veränderung der Fenster
größe zu beachten. Die Herstellerrichtlinien sind auf Verlangen vorzuleg
en.7.3. TürenDie Öffnungsrichtung von Türen ist vor der Bestellung oder
Fertigung der Türen vor Ort gemeinsam mit dem Auftraggeber oder der Baul
eitung endgültig festzulegen.Transparente Scheiben von Türblättern sind
mit einem deutlich sichtbaren Klebestreifen zu markieren. Der Klebestrei
fen muss sich rückstandfrei entfernen lassen. Das Entfernen geschieht du
rch den Auftraggeber.7.4.Befestigung der Türen und Fenster
Das Eigengewicht der Fenster- bzw. Türelemente sind über druckfeste Unte
rkonstruktionen (wie z.B. Tragklötze) in das Bauwerk einzuleiten. Die je
weiligen Unterkonstruktionen müssen so angeordnet werden, dass sowohl di
e inneren als auch die äußeren Elementabdichtungen ohne jegliche Unterbr
echung ausgeführt werden können. Beim Einbau der Fenster ist darauf zu a
chten, dass die Verankerungen / Unterkonstruktionen: die Kräfte aus Fens
tern und Fensterwänden einwandfrei auf den Baukörper übertragen, die Bew
egungen, sowohl aus thermischen Belastungen der Fenster und Fenstereleme
nte als auch die zu erwartenden Formänderungen des Baukörpers aufnehmen
können, gegen Verschieben gesichert werden, die Funktion der Abdichtunge
n nicht beeinträchtigt werden.Abdichtung zum BaukörperDie Anschlüsse zum
 Baukörper müssen den bauphysikalischen Anforderungen gerecht werden, d.
h. die Anforderungen aus Wärmeschutz, Feuchtigkeitsschutz, Schalldämmung
 und Fugenbewegung sind zu beachten.FugendichtbänderVorkomprimierte, imp
rägnierte Dichtbänder aus Schaumkunststoff für äußere und innere Abdicht
ungen. Die jeweiligen Herstellervorschriften sind zu beachten. Es dürfen
 nur nach DIN 18542 geprüfte und klassifizierte Systeme eingesetzt werde
n. Im Außenbereich sind Dichtbänder der Beanspruchungsgruppe 1 (BG1) zug
elassen. Dichtbänder der BG2 dürfen nur vor direkter Sonnenbestrahlung g
eschützt eingesetzt werden. Bei der Verarbeitung sind die Verarbeitungsr
ichtlinien der jeweiligen Hersteller zu beachten.BauabdichtungsfolienAll
e raumhohen Elemente sind im unteren Bereich bis zum Basisprofil am unte
ren Blendrahmenprofil mit Bauabdichtungsfolien, die auf dem Rohfußboden
oder der Brüstung zu verkleben sind, beidseitig abzudichten. Bauabdichtu
ngsfolien müssen in ihrer Eigenschaft dem Verwendungszweck und der DIN 1
8195 entsprechen. Siedürfen nach DIN 52452 keine aggressiven Bestandteil
e beinhalten und müssen mit den angrenzenden Baustoffen (z.B. PVC Blendr
ahmen, Aluminium und den Anstrichen)verträglich sein. Dichtfolien müssen
 alterungsbeständig und - soweit sie direkten Witterungseinflüssen ausge
setzt sind - gegen diese beständig sein. Wird die Bauabdichtungsfolie ve
rklebt, so müssen die Klebeflächen frei von Verunreinigungen und Fremdst
offen sein. Zur Wahrung der Funktionsfähigkeit sind sie mechanisch zu si
chern. PVC-Profile dürfen nicht mit bitumenhaltigen Stoffen in Verbindun
g kommen, es dürfen nur kaltverschweißbare Folien verwendet werden. Die
Angaben des Herstellers sind zu beachten.Elastische DichtstoffeBei der A
bdichtung von Anschlussfugen mit spritzbaren Dichtstoffen gilt weiter di
e DIN 18540 und DIN 18545-2 sowie die jeweiligen Herstellervorschriften.
 Bei derFestlegung der Fugenbreite ist die zulässige Gesamtverformung zu
 berücksichtigen. Bei der Ausführung ist eine Zweiflankenhaftung sicherz
ustellen. Hierzu ist ein nichtsaugendes, geschlossenzelliges Hinterfüllm
aterial zu verwenden. Weitere Hinweise zum Stand der Technik sind dem IV
D-Merkblatt Nr. 9 "Dichtstoffe in der Anschlussfuge für Fenster und Auße
ntüren - Grundlagen für Planung und Ausführung" zu entnehmen.Spritzbare
Dichtstoffe werden grundsätzlich nicht verwendet und kommen nur nach Rüc
ksprache mit der Bauleitung zum Einsatz.

Für andere Dichtsysteme muss die Eignung gemäß ift - Richtlinie MO-01/1
"Baukörperanschluss von Fenstern; Teil 1 Verfahren zur Ermittlung der Ge
brauchstauglichkeit von Abdichtungssystemen" nachgewiesen werden.Die Mon
tagerichtlinien des Systemherstellers, des i.f. t. Rosenheim und der RAL
-Gütegemeinschaft Fenster und Haustüren in Frankfurt/M. sind zu beachten
.8. Angaben zur AbrechnungSiehe zusätzliche technische Vertragsbedingung
en9. Sonstige AngabenSiehe zusätzliche technische VertragsbedingungenFol
gende Ausführungszeichnungen sind der Leistungsbeschreibung im jeweils a
ngegebenen Maßstab beigefügt:
Die vom Auftragnehmer verwendeten Ausführungsunterlagen müssen den Freig
abevermerk des Auftraggebers oder des Architekten tragen. Durch Übergabe
 neuer  Unterlagen ungültig gewordene Unterlagen sind vom Auftragnehmer
entsprechend zu kennzeichnen und aufzubewahren. Nicht freigegebene Unter
lagen dürfen nicht verwendet werden.ZeichnungenDie im Leistungsverzeichn
is beigefügten Ansichts- und Grundrisszeichnungen dienen der Darstellung
 der Fensteraufteilung, der Konstruktions-und Öffnungsarten. Ggf. sind T
eilungsmaße der Elemente in Abhängigkeit von den max. zulässigen Element
größenbeschränkungen und den max. zulässigen Flügelmaßen und -flächen an
zupassen. Die tatsächlichen Fenstergrößen sind in jedem Fall vor der Fer
tigung an der jeweiligen Rohbausituation durch Aufmass zu prüfen. Die de
n verschiedenen Positionen  beigefügten Detailskizzen dienen als Anhalt
für die Kalkulation und stellen eine mögliche Lösung dar. Andere Lösunge
n können angenommen werden, wenn sie die Anforderungen erfüllen. Abwandl
ungen gegenüber der gewünschten Anschlußsituation müssen klar hervorgeho
ben werden.FertigungsunterlagenZeichnungen zu veränderten Details der Fe
nsterkonstruktion und der Anschlüsse zum Baukörper sind im Auftragsfalle
 auf Anforderung der Bauleitung rechtzeitig vorzulegen. Ansonsten gelten
 die gewünschten Bauanschlußdetails.Die Montagerichtlinien des Systemher
stellers, des i.f.t. Rosenheim und der RAL-Gütegemeinschaft Fenster und
Haustüren in Frankfurt/M. sind zu beachten.

## Fenster / Türen

*Hinweis*

### 1 Baustelleneinrichtung

**1.01 Baustelle einrichten**
Geräte, Werkzeuge und sonstige Betriebsmittel, die zur
vertragsgemäßen Erfüllung der Bauleistungen erforderlic
h sind, auf die Baustelle bringen, bereitstellen und so
weit der Geräteeinsatz nicht gesondert berechnet wird,
betriebsfertig aufstellen einschl. der dafür notwendige
n Arbeiten.Baubüros, Unterkünfte, Werkstätten, Lagersch
uppen und dergleichen, soweit erforderlich, an- und abt
ransportieren, aufbauen und einrichten.

Kosten für Vorhalten, Unterhalten und Betreiben der Ger
äte, Anlagen und Einrichtungen werden nicht mit dieser
Pauschale, sondern mit den Einheitspreisen der entsprec
henden Teilleistung vergütet.

Durch den Auftraggeber gestellt werden Baugerüste in de
r Fassade, Baustellen-WC und Baustrom.
Menge: 1,000 psch
Zuordnung: 391 DIN276_06

**1.02 Baustelle räumen**
Baustelle von allen Geräten, Anlagen, Einrichtungen und
 dergleichen räumen.Benutzte Flächen und Wege entsprech
end dem ursprünglichen Zustand ordnungsgemäß herrichten
. Verunreinigungen beseitigen.
Menge: 1,000 psch
Zuordnung: 391 DIN276_06

### 2 Fenster

**2.01 F-01 Einflügelig DK 113,5/138,5**
*** Grundposition ZZ 001.0
Fenster
System: Fensterprofile wie technische Beschreibung
1-teilig, gem. Grundrisse, Schnitte und Ansichten, sowi
e Bauteilliste

Rohbaumaße ca.:B = 113,5 cm, H = 138,5 cm
1 x Öffnungsart: DK-Flügel
Anschlag innen = links
Inkl. Demontage und fachgerechte Entsorgung Altfenster

Fenster außen foliert in wie technischer Beschreibung
Fenster innen weiß
Dieses Fenster ist ein Rettungsweg. Lichtes Öffnungsmaß
 muss mindesten 90 x 120 cm betragen.
Menge: 24,000 Stk
Zuordnung: 334 DIN276_06

**2.02 F-01 wie vor**
*** Wahlposition ZZ 001.1
Fenster
wie Vorposition, jedoch ohne Folienbeschichtung.
Menge: 24,000 Stk
Zuordnung: 334 DIN276_06

**2.03 F-02 Einflügelig DK 124/138,5**
*** Grundposition ZZ 002.0
Fenster
System: Fensterprofile wie technische Beschreibung
1-teilig, gem. Grundrisse, Schnitte und Ansichten, sowi
e Bauteilliste

Rohbaumaße ca.:B = 124 cm, H = 138,5 cm
1 x Öffnungsart: DK-Flügel
Anschlag innen = links Inkl. Demontage und fachgerechte
 Entsorgung Altfenster

Fenster außen foliert in wie technischer Beschreibung
Fenster innen weiß
Dieses Fenster ist ein Rettungsweg. Lichtes Öffnungsmaß
 muss mindesten 90 x 120 cm betragen.
Menge: 8,000 Stk
Zuordnung: 334 DIN276_06

**2.04 F-02 wie vor**
*** Wahlposition ZZ 002.1
Fenster
wie Vorposition, jedoch ohne Folienbeschichtung.
Menge: 8,000 Stk
Zuordnung: 334 DIN276_06

**2.05 F-03 Einflügelig DK 126/138,5**
*** Grundposition ZZ 003.0
Fenster
System: Fensterprofile wie technische Beschreibung
1-teilig, gem. Grundrisse, Schnitte und Ansichten, sowi
e Bauteilliste

Rohbaumaße ca.:B = 126 cm, H = 138,5 cm
1 x Öffnungsart: DK-Flügel
Anschlag innen = links Inkl. Demontage und fachgerechte
 Entsorgung Altfenster

Fenster außen foliert in wie technischer Beschreibung
Fenster innen weiß
Dieses Fenster ist ein Rettungsweg. Lichtes Öffnungsmaß
 muss mindesten 90 x 120 cm betragen.
Menge: 32,000 Stk
Zuordnung: 334 DIN276_06

**2.06 F-03 wie vor**
*** Wahlposition ZZ 003.1
Fenster
wie Vorposition, jedoch ohne Folienbeschichtung.
Menge: 32,000 Stk
Zuordnung: 334 DIN276_06

**2.07 F-03-TH DK / Fest 151/320**
*** Grundposition ZZ 004.0
Festverglasung TreppenhäuserSystem: Fensterprofile wie t
echnische Beschreibung

4- teilig, gem. Grundrisse, Schnitte und Ansichten, sow
ie Bauteilliste

Rohbaumaße ca.:B = 151 cm, H = 320 cm
2 x Festverglasung ca. bxh= 151 x 90 cm
1 x Festverglasung ca. bxh= 50 x 140 cm
1 x Öffnungsart: DK-Flügel, ca. bxh= 101 x 140 cm

Demontage Bestandsfenster nicht enthalten.

Fenster außen foliert in wie technischer Beschreibung
Fenster innen weiß
Menge: 8,000 Stk
Zuordnung: 334 DIN276_06

**2.08 F-03 wie vor**
*** Wahlposition ZZ 004.1
Fenster
wie Vorposition, jedoch ohne Folienbeschichtung.
Menge: 8,000 Stk
Zuordnung: 334 DIN276_06

**2.09 Glasfolienbeschichtung zur Vorposition**
*** Grundposition ZZ 008.0
Teilflächen der Festverglasung (Vorposition) mit Farbfo
lie bekleben.
Hersteller: X-Film
Produkt: X-Film XF 7
Farbe: Aus Produktpalette Hersteller nach Wahl AN
Menge: 24,000 m2
Zuordnung: 334 DIN276_06

**2.10 F-03-TH Einflügelig D 126/138,5**
*** Grundposition ZZ 006.0
Fenster
System: Fensterprofile wie technische Beschreibung
1-teilig, gem. Grundrisse, Schnitte und Ansichten, sowi
e Bauteilliste

Rohbaumaße ca.:B = 126 cm, H = 138,5 cm
1 x Öffnungsart: D-Flügel
Anschlag innen = links
Demontage Bestandsfenster nicht enthalten.

Inklusive abschließbarer Olive - gleichschließend mit a
llen Fenstern dieser Position sowie 2 Schlüsseln je Oli
ve.

Fenster außen foliert in wie technischer Beschreibung
Fenster innen weiß
Menge: 8,000 Stk
Zuordnung: 334 DIN276_06

**2.11 F-03-TH wie vor jedoch DK**
*** Grundposition ZZ 010.0
Fenster
wie Vorposition, mit Drehkippbeschlag
Menge: 8,000 Stk
Zuordnung: 334 DIN276_06

**2.12 F-03-TH wie vor**
*** Wahlposition ZZ 004.3
Fenster
wie Vorposition, jedoch ohne Folienbeschichtung ohne DK
-Beschlag.
Menge: 8,000 Stk
Zuordnung: 334 DIN276_06

**2.13 F-04 Einflügelig DK mit Fest 201/138,5**
Fenster
System: Fensterprofile wie technische Beschreibung
2-teilig, gem. Grundrisse, Schnitte und Ansichten, sowi
e Bauteilliste

Rohbaumaße ca.: B = 201 cm, H = 138,5 cm
1 x Festverglasung
1 x Öffnungsart: DK-Flügel, Flügelbreite 70 cm

Anschlag innen = rechts
Inkl. Demontage und fachgerechte Entsorgung Altfenster

Fenster außen foliert in wie technischer Beschreibung
Fenster innen weiß
Menge: 16,000 Stk
Zuordnung: 334 DIN276_06

**2.14 F-04 wie vor**
*** Wahlposition ZZ 008.1
Fenster
wie Vorposition, jedoch ohne Folienbeschichtung.
Menge: 16,000 Stk
Zuordnung: 334 DIN276_06

**2.15 F-05 Zweiflügelig D / DK 226/138,5**
*** Grundposition ZZ 009.0
Fenster
System: Fensterprofile wie technische Beschreibung
2-teilig, gem. Grundrisse, Schnitte und Ansichten, sowi
e Bauteilliste

Rohbaumaße ca.: B = 226 cm, H = 138,5 cm
1 x Öffnungsart: D-Flügel, Teilung mittig,
1 x Öffnungsart: DK-Flügel (rechts), Teilung mittig,
ohne festen Mittelpfosten

Anschlag innen = beidseitig außen
Inkl. Demontage und fachgerechte Entsorgung Altfenster

Fenster außen foliert in wie technischer Beschreibung
Fenster innen weiß
Menge: 10,000 Stk
Zuordnung: 334 DIN276_06

**2.16 F-05 wie vor jedoch DK**
*** Wahlposition ZZ 009.1
Fenster
wie Vorposition, jedoch beide Flügel als DK-Beschlag
Menge: 10,000 Stk
Zuordnung: 334 DIN276_06

**2.17 F-05 wie vor**
*** Wahlposition ZZ 010.1
Fenster
wie Vorposition, jedoch ohne Folienbeschichtung ohne DK
-Beschlag.
Menge: 10,000 Stk
Zuordnung: 334 DIN276_06

**2.18 F-05 Einflügelig DK mit 2x Fest 226/138,5**
*** Wahlposition ZZ 010.2
Fenster
System: Fensterprofile wie technische Beschreibung
3-teilig, gem. Grundrisse, Schnitte und Ansichten, sowi
e Bauteilliste

Rohbaumaße ca.: B = 226 cm, H = 138,5 cm
1 x Öffnungsart: DK-Flügel (in der Mitte) Anschlag inne
n = rechts ca.: B = 126 cm
2 x Festverglasung ca.: B = 47 cm

Die Abstände für das gefahrlose Reinigen der Festvergla
sungen - Glasfläche max. 50 cm von der lichten Öffnung
entfernt - sind zu beachten.
Inkl. Demontage und fachgerechte Entsorgung Altfenster

Fenster außen foliert in wie technischer Beschreibung
Fenster innen weiß
Menge: 10,000 Stk
Zuordnung: 334 DIN276_06

**2.19 F-05 wie vor**
*** Grundposition ZZ 017.0
Fenster
wie Vorposition, jedoch ohne Folienbeschichtung.
Menge: 10,000 Stk
Zuordnung: 334 DIN276_06

**2.20 F-06 Zweiflügelig D / DK 226/151**
*** Grundposition ZZ 013.0
Fenster
System: Fensterprofile wie technische Beschreibung
2-teilig, gem. Grundrisse, Schnitte und Ansichten, sowi
e Bauteilliste

Rohbaumaße ca.: B = 226 cm, H = 151 cm
1 x Öffnungsart: D-Flügel, Teilung mittig,
1 x Öffnungsart: DK-Flügel (rechts), Teilung mittig,
mit festem Mittelpfosten

Anschlag innen = beidseitig außen
Inkl. Demontage und fachgerechte Entsorgung Altfenster

Fenster außen foliert in wie technischer Beschreibung
Fenster innen weiß
Menge: 6,000 Stk
Zuordnung: 334 DIN276_06

**2.21 F-06 wie vor jedoch DK**
*** Grundposition ZZ 018.0
Fenster
wie Vorposition, jedoch beide Flügel als DK-Beschlag
Menge: 6,000 Stk
Zuordnung: 334 DIN276_06

**2.22 F-06 wie vor**
*** Wahlposition ZZ 009.2
Fenster
wie Vorposition, jedoch ohne Folienbeschichtung ohne DK
-Beschlag.
Menge: 6,000 Stk
Zuordnung: 334 DIN276_06

**2.23 F-06 Einflügelig DK mit 2x Fest 226/151**
*** Grundposition ZZ 020.0
Fenster
System: Fensterprofile wie technische Beschreibung
3-teilig, gem. Grundrisse, Schnitte und Ansichten, sowi
e Bauteilliste

Rohbaumaße ca.: B = 226 cm, H = 151 cm
1 x Öffnungsart: DK-Flügel (in der Mitte) Anschlag inne
n = rechts ca.: B = 126 cm
2 x Festverglasung ca.: B = 47 cm

Die Abstände für das gefahrlose Reinigen der Festvergla
sungen - Glasfläche max. 50 cm von der lichten Öffnung
entfernt - sind zu beachten.
Inkl. Demontage und fachgerechte Entsorgung Altfenster

Fenster außen foliert in wie technischer Beschreibung
Fenster innen weiß
Menge: 6,000 Stk
Zuordnung: 334 DIN276_06

**2.24 F-06 wie vor**
*** Wahlposition ZZ 009.4
Fenster
wie Vorposition, jedoch ohne Folienbeschichtung.
Menge: 6,000 Stk
Zuordnung: 334 DIN276_06

**2.25 F-07 Einflügelig Fenstertür DK mit Fest 201/218,5**
*** Grundposition ZZ 022.0
Fenster
System: Fensterprofile wie technische Beschreibung
2-teilig, gem. Grundrisse, Schnitte und Ansichten, sowi
e Bauteilliste

Rohbaumaße ca.: B = 201 cm, H = 218,5 cm
1 x Festverglasung ca.: B = 100 cm, H = 138,5 cm
1 x Öffnungsart: DK-Flügel, ca.: B = 101 cm, H = 218,5
cm

Anschlag innen = links
Inkl. Demontage und fachgerechte Entsorgung Altfenster

Fenster außen foliert in wie technischer Beschreibung
Fenster innen weiß
Menge: 6,000 Stk
Zuordnung: 334 DIN276_06

**2.26 F-07 wie vor**
*** Wahlposition ZZ 017.1
Fenster
wie Vorposition, jedoch ohne Folienbeschichtung.
Menge: 6,000 Stk
Zuordnung: 334 DIN276_06

**2.27 F-08 Einflügelig Fenstertür DK mit Fest 301/225**
*** Grundposition ZZ 023.0
Fenster
System: Fensterprofile wie technische Beschreibung
2-teilig, gem. Grundrisse, Schnitte und Ansichten, sowi
e Bauteilliste

Rohbaumaße ca.: B = 301 cm, H = 225 cm
1 x Festverglasung ca.: B = 200 cm, H = 138,5 cm
1 x Öffnungsart: DK-Flügel, ca.: B = 101 cm, H = 225 cm

Anschlag innen = linksInkl. Demontage und fachgerechte
Entsorgung Altfenster

Fenster außen foliert in wie technischer Beschreibung
Fenster innen weiß
Menge: 10,000 Stk
Zuordnung: 334 DIN276_06

**2.28 F-08 wie vor**
*** Wahlposition ZZ 018.1
Fenster
wie Vorposition, jedoch ohne Folienbeschichtung.
Menge: 10,000 Stk
Zuordnung: 334 DIN276_06

**2.29 F-09 Zweiflügelig D / DK mit Fest 300/140**
*** Grundposition ZZ 019.0
Fenster
System: Fensterprofile wie technische Beschreibung
3-teilig, gem. Grundrisse, Schnitte und Ansichten, sowi
e Bauteilliste

Rohbaumaße ca.: B = 300 cm, H = 140 cm
1 x Öffnungsart: D-Flügel (rechts), Anschlag innen = re
chts
1 x Öffnungsart: DK-Flügel (links), Anschlag innen = li
nks
1 x Festverglasung

Teilung zwischen den Elementen erfolgt so, dass jeweils
 die drei Glasflächen gleich breit sind.
Demontage Bestandsfenster nicht enthalten.

Fenster außen foliert in wie technischer Beschreibung
Fenster innen weiß
Menge: 3,000 Stk
Zuordnung: 334 DIN276_06

**2.30 F-09 wie vor jedoch DK**
*** Wahlposition ZZ 019.1
Fenster
wie Vorposition, jedoch beide Flügel als DK-Beschlag
Menge: 3,000 Stk
Zuordnung: 334 DIN276_06

**2.31 F-09 wie vor**
*** Wahlposition ZZ 020.1
Fenster
wie Vorposition, jedoch ohne Folienbeschichtung ohne DK
-Beschlag.
Menge: 3,000 Stk
Zuordnung: 334 DIN276_06

**2.32 F-10 Zweiflügelig D / DK 200/140**
*** Grundposition ZZ 021.0
Fenster
System: Fensterprofile wie technische Beschreibung
2-teilig, gem. Grundrisse, Schnitte und Ansichten, sowi
e Bauteilliste

Rohbaumaße ca.: B = 200 cm, H = 140 cm
1 x Öffnungsart: D-Flügel, Teilung mittig,
1 x Öffnungsart: DK-Flügel (links), Teilung mittig,
ohne festen Mittelpfosten

Anschlag innen = beidseitig außen

Demontage Bestandsfenster nicht enthalten.

Fenster außen foliert in wie technischer Beschreibung
Fenster innen weiß

Dieses Fenster ist ein Rettungsweg. Lichtes Öffnungsmaß
 muss mindesten 90 x 120 cm betragen.
Menge: 21,000 Stk
Zuordnung: 334 DIN276_06

**2.33 F-10 wie vor jedoch DK**
*** Wahlposition ZZ 021.1
Fenster
wie Vorposition, jedoch beide Flügel als DK-Beschlag
Menge: 21,000 Stk
Zuordnung: 334 DIN276_06

**2.34 F-10 wie vor**
*** Wahlposition ZZ 022.1
Fenster
wie Vorposition, jedoch ohne Folienbeschichtung ohne DK
-Beschlag.
Menge: 21,000 Stk
Zuordnung: 334 DIN276_06

**2.35 F-11 Einflügelig Fenstertür DK 88,5/218,5**
*** Grundposition ZZ 027.0
Fenster
System: Fensterprofile wie technische Beschreibung
1-teilig, gem. Grundrisse, Schnitte und Ansichten, sowi
e Bauteilliste

Rohbaumaße ca.: B = 88,5 cm, H = 218,5 cm
1 x Öffnungsart: DK-Flügel
Anschlag innen = linksInkl. Demontage und fachgerechte
Entsorgung Altfenster

Fenster außen foliert in wie technischer Beschreibung
Fenster innen weiß
Menge: 16,000 Stk
Zuordnung: 334 DIN276_06

**2.36 F-11 wie vor**
*** Wahlposition ZZ 023.1
Fenster
wie Vorposition, jedoch ohne Folienbeschichtung.
Menge: 16,000 Stk
Zuordnung: 334 DIN276_06

**2.37 F-12 Einflügelig DK 88,5/88,5**
Fenster
System: Fensterprofile wie technische Beschreibung
1-teilig, gem. Grundrisse, Schnitte und Ansichten, sowi
e Bauteilliste

Rohbaumaße ca.:B = 88,5 cm, H = 88,5 cm
1 x Öffnungsart: DK-Flügel
Anschlag innen = links
Demontage Bestandsfenster nicht enthalten.

Fenster außen foliert in wie technischer Beschreibung
Fenster innen weiß
Menge: 3,000 Stk
Zuordnung: 334 DIN276_06

**2.38 F-12 wie vor**
*** Wahlposition ZZ 019.2
Fenster
wie Vorposition, jedoch ohne Folienbeschichtung.
Menge: 3,000 Stk
Zuordnung: 334 DIN276_06

**2.39 F-13 Einflügelig DK 113,5/138,5**
*** Grundposition ZZ 025.0
Fenster
System: Fensterprofile wie technische Beschreibung
2-teilig, gem. Grundrisse, Schnitte und Ansichten, sowi
e Bauteilliste

Rohbaumaße ca.:B = 113,5 cm, H = 188,5 cm
1 x Öffnungsart: DK-Flügel
1x Öffnungsart: Festverglasung ca. B =113,5 cm, H = 50
cm
Anschlag innen = links
Demontage Bestandsfenster nicht enthalten.

Fenster außen foliert in wie technischer Beschreibung
Fenster innen weiß
Dieses Fenster ist ein Rettungsweg. Lichtes Öffnungsmaß
 muss mindesten 90 x 120 cm betragen.
Menge: 1,000 Stk
Zuordnung: 334 DIN276_06

**2.40 F-13 wie vor**
*** Wahlposition ZZ 025.1
Fenster
wie Vorposition, jedoch ohne Folienbeschichtung.
Menge: 1,000 Stk
Zuordnung: 334 DIN276_06

**2.41 F-14a Einflügelig Fenstertür DK mit Fest 339/206**
*** Grundposition ZZ 026.0
Fenster
System: Fensterprofile wie technische Beschreibung
2-teilig, gem. Grundrisse, Schnitte und Ansichten, sowi
e Bauteilliste

Rohbaumaße ca.: B = 338 cm, H = 206 cm
1 x Festverglasung
1 x Öffnungsart: DK-Flügel (links), Flügelbreite 95 cm
Anschlag innen = rechts

Abweichend von der technischen Beschreibung muss dieser
 Öffnungsflügel mit Stahlarmierung im Flügel ausgeführt
 werden.

Fenster außen foliert in wie technischer Beschreibung
Fenster innen weiß

Dieses Fenster ist ein Rettungsweg. Lichtes Öffnungsmaß
 muss mindesten 90 x 120 cm betragen.
Menge: 5,000 Stk
Zuordnung: 334 DIN276_06

**2.42 F-14a wie vor**
*** Wahlposition ZZ 026.1
Fenster
wie Vorposition, jedoch ohne Folienbeschichtung und ohn
e Stahlarmierung im Flügel
Menge: 5,000 Stk
Zuordnung: 334 DIN276_06

**2.43 F-14b Einflügelig Fenstertür DK mit Fest 324/206**
Fenster
System: Fensterprofile wie technische Beschreibung
2-teilig, gem. Grundrisse, Schnitte und Ansichten, sowi
e Bauteilliste

Rohbaumaße ca.: B = 324 cm, H = 206 cm
1 x Festverglasung
1 x Öffnungsart: DK-Flügel (links), Flügelbreite 95 cm
Anschlag innen = rechts

Abweichend von der technischen Beschreibung muss dieser
 Öffnungsflügel mit Stahlarmierung im Flügel ausgeführt
 werden.

Fenster außen foliert in wie technischer Beschreibung
Fenster innen weiß

Dieses Fenster ist ein Rettungsweg. Lichtes Öffnungsmaß
 muss mindesten 90 x 120 cm betragen.
Menge: 3,000 Stck
Zuordnung: 334 DIN276_06

**2.44 14b wie vor**
Fenster
wie Vorposition, jedoch ohne Folienbeschichtung und ohn
e Stahlarmierung im Flügel
Menge: 3,000 Stck
Zuordnung: 334 DIN276_06

**2.45 Herstellen Sohlbank Melamin bündig**
*** Bedarfsposition ohne GB
Herstellen Sohlbank innen für vorgenannte Fenstertüren
im abgebrochenen Leibungsbereich. Einbau bündig mit vor
handenemBodenbelag nach Absprache Bauleitung. Spanplatt
e mit hochwertiger Beschichtung aus Melaminharz.
Stärke ca. 2 cmLeibungstiefe ca. 20 cm, ohne Ausladung
auf Trennlage und ggf. UK

Breite ca. 88 - 101 cm
Menge: 32,000 Stk
Zuordnung: 334 DIN276_06

**2.46 Sohlbank wie vor, jedoch aufbauend**
*** Wahlposition ZZ 027.1
Herstellen Sohlbank innen für vorgenannte Fenstertür im
 abgebrochenen Leibungsbereich. Einbau auf vorhandenen
Bodenbelag aufbauend nach Absprache Bauleitung. Spanpla
tte mit hochwertiger Beschichtung aus Melaminharz.
Stärke ca. 2 cmLeibungstiefe ca. 20 cm, ohne Ausladung
auf Trennlage

Breite ca. 88 - 101 cm
Menge: 32,000 Stk
Zuordnung: 334 DIN276_06

**2.47 Herstellen Fensterbank Melamin**
Liefern und montieren Innenfensterbank für Leibungstief
e ca. 13 cm, Ausladung 4cm für vorgenannte Fenster. Ein
bau  nach Absprache Bauleitung. Spanplatte mit hochwert
iger Beschichtung aus Melaminharz.
Stärke ca. 2 cmInkl. Demontage und Entsorgung Altfenste
rbank.
Menge: 185,000 lfdm
Zuordnung: 334 DIN276_06

**2.48 Herstellen Fensterbank Melamin Gauben**
Liefern und montieren Innenfensterbank für Gaubenfenste
r, Leibungstiefe ca. 30 cm, Ausladung 4cm für vorgenann
te Fenster. Einbau  nach Absprache Bauleitung. Spanplat
te mit hochwertiger Beschichtung aus Melaminharz.
Stärke ca. 2 cm
Menge: 51,000 lfdm
Zuordnung: 334 DIN276_06

**2.49 ALEF Hygro 6/45**
ALEF HYGRO 6/45
Außenluft-Einströmelement mit Feuchtegesteuertes Außenl
uft-Einström-element mit Volumenstromregelung und -begr
enzung zum Einbau in Fensterrahmen. Zur kontrollierten
Zufuhr der Außenluft in Wohn- und Schlafräume in Abhäng
igkeit der relativen Raumfeuchte. Bestehend aus Innenfa
ssade, Montageplatte, Insekten-gitter und Außenabdeckle
iste, alle Teile aus hochwertigem Kunststoff, Farbe wei
ß.Schalldämmung 37 dB(A).

Liefern und montieren im Sturzbereich vorgenannter Fens
ter oder Fenstertüren.Fabrikat: HeliosArt.-Nr.: 2056  T
yp:ALEF HYGRO 6/45
Menge: 69,000 Stck
Zuordnung: 431 DIN276_06

**2.50 Glattstrich auf Fensterlaibungen**
*** Menge vom Bieter einzutragen
Mit einlagigem Kalk- Zementputz CS II (MG P II) verputz
tes, vorhandenes Mauerwerk, dort wo Bestandsfenster abg
ebrochen wurden, mit Glattstrich aus schnell abbindende
r Spachtelmasse versehen.
Abgebrochene Fenster waren mit Innenanschlag eingebaut,
 so dass Anputzleisten / Eckwinkel etc. nicht erforderl
ich sind.
Toleranzen von ca. 5 mm sind zulässig.
Um einen zügigen Arbeitsablauf zu gewährleisten, soll d
er Glattstrich nach ca. 30 Minuten ausreichend abgebund
en haben, dass ein Kompriband angedrückt werden kann.

Auftragsstärke nach DIN V 18550,
Qualitätsstufe: Q 1
Breite: ca. 6 cm

Liefen und montieren, inkl. Material und Nebenleistunge
n.
Einheit: lfdm
Zuordnung: 331 DIN276_06

### 3 Hauseingangstüren

**3.01 Eingangstür**
*** Grundposition ZZ 001.0
Eingangstür, aus Holz mit Dämmung,2-teilig, gem. Grundr
isse, Schnitte und Ansichten, sowie Bauteilliste Einbau
 wie technische Beschreibung

Lichte Rohbaumaße ca.:B = 151 cm  H = 210 cm- geteilt d
uch 1 Pfosten/Kopplungen über Elementhöhe
1 x Öffnungsart: D-FlügelB = ca. 110 cm Anschlag außen
= rechts Tür öffnet nach außen
1 x Festverglasung

Türblatt mit Doppelfalz und umlaufender doppelter Lippe
ndichtung, Türschwelle mit Alu-Anschlagschiene.
Klimaklasse : III oder besser
Mechan. Beanspr. : M oder besser

Beschläge : Wechselgarnitur Edelstahltürdrücker, Edelst
ahlstange, dreifachverstärktes Türband.
Widerstandsklasse: RC 1 N

Profilzylinder laut gesonderter Position

Wetterschutzblech / Trittschutzblech Edelstahl
Dämmung : z.B. Phenolharzschaum
Ud = 0,85 W/m2k oder besser
Rahmenbreite : ausreichend um Überdämmung 5cm zu gewähr
leisten.
Oberfläche : werkseitig endbeschichtet weiß
Inkl. Obentürschliesser.
Ausführung mit Summer.
Feststellbar mit EdelstahlHaken in Fussboden Inkl. Demo
ntage und fachgerechte Entsorgung Alttür

Angebotenes Fabrikat : .....
Menge: 8,000 St
Zuordnung: 334 DIN276_06

**3.02 Eingangstür wie vor**
*** Wahlposition ZZ 001.2
Eingangstür wie vor, Oberfläche : werkseitig endbeschic
htet in Farbe nach Bemusterung
Menge: 8,000 Stck
Zuordnung: 334 DIN276_06

### 4 Schließanlage

*Hinweis*
Schließanlage mit geschützem Schlüsselprofil mit Sicher
ungskarte.

Nachlieferung

Bezug von Nachschlüsseln mind. 10 Jahre möglich - inner
halb von maximal 6 Werktagen.
Bezug von Schließzylindern mind. 5 Jahre möglich.
10 Jahre Archivierung der Unterlagen zur Schließanlage.

Der AN kann die Nachlieferung auch über seinen Subunter
nehmer / Lieferanten organisieren.

**4.01 Doppelzylinder Haustüren**
IKON Doppelzylinder Z531, Vector-Profil, (ZS) mit ZS-Ei
nrichtung, System SK6 Vector-Profil, Messing matt verni
ckelt, Grundlänge: 30/30, oder gleichwertig liefern und
 montieren.
8 Hauseingänge, 8 Kellertüren, 2 Heizungskeller. Gleich
schließend je 1 Hauseingang + 1 Kellertür. Heizungskell
er je getrennt schließend.

Vom AN angebotenes gleichwertiges Produkt:

______________________________________________
Menge: 18,000 Stck
Zuordnung: 334 DIN276_06

**4.02 Schlüssel**
Einzelschlüssel, Mitlieferung (SLA0) Schlüssel in Profi
lgruppe 0 zu Werksanlagen bei Mitlieferung
Zur Vorposition
Menge: 32,000 Stck
Zuordnung: 334 DIN276_06

**4.03 Verlängerungen Haustüren**
IKON Verlängerung (Standardlängen) für TK/SK für Doppe
l- und Knaufzylinder bis 110mm Gesamtlänge, für Halbzyl
inder bis 65mm Gesamtlänge, je angefangene 10mm, je Sei
te

Vom AN angebotenes gleichwertiges Produkt:

______________________________________________
Menge: 20,000 Stck
Zuordnung: 334 DIN276_06

**4.04 Verlängerungen Haustüren (Sonderlängen)**
*** Bedarfsposition ohne GB
IKON Verlängerung (Sonderlängen) für TK/SK für Doppel-
 und Knaufzylinder über 110mm Gesamtlänge, für Halbzyli
nder über 65mm Gesamtlänge, NUR IN 10mm Sprüngen.  je a
ngefangene 10mm, je Seite

Vom AN angebotenes gleichwertiges Produkt:

______________________________________________
Menge: 56,000 Stck
Zuordnung: 334 DIN276_06

**4.05 Halbzylinder Müllboxen**
IKON Halbzylinder Z532, Vector-Profil, (ZS) mit ZS-Ein
richtung, System SK6 Vector-Profil, Messing matt vernic
kelt, Grundlänge: 30/-, OHNE Schlüssel.

Vom AN angebotenes gleichwertiges Produkt:

______________________________________________
Menge: 8,000 Stck
Zuordnung: 334 DIN276_06

**4.06 Verlängerungen Müllboxen**
KON Verlängerung (Standardlängen) für TK/SK für Doppel
- und Knaufzylinder bis 110mm Gesamtlänge, für Halbzyli
nder bis 65mm Gesamtlänge,je angefangene 10mm, je Seite

Vom AN angebotenes gleichwertiges Produkt:

______________________________________________
Menge: 16,000 Stck
Zuordnung: 334 DIN276_06

**4.07 Doppelzylinder Wohnungstüren**
IKON Doppelzylinder Z531, Vector-Profil, (ZS) mit ZS-E
inrichtung, System SK6 Vector-Profil, Messing matt vern
ickelt, Grundlänge: 30/30, OHNE Schlüssel. Inkl.  IKON
Gefahreinrichtung GE=BS

Vom AN angebotenes gleichwertiges Produkt:

______________________________________________
Menge: 16,000 Stck
Zuordnung: 344 DIN276_06

**4.08 Verlängerungen Wohnungstüren**
IKON Verlängerung (Standardlängen) für TK/SK für Doppe
l- und Knaufzylinder bis 110mm Gesamtlänge, für Halbzyl
inder bis 65mm Gesamtlänge, je angefangene 10mm, je Sei
te

Vom AN angebotenes gleichwertiges Produkt:

______________________________________________
Menge: 48,000 Stck
Zuordnung: 344 DIN276_06

**4.09 Profilzylindermontage**
bei freiem Zylinderloch, ohne Nacharbeiten
Menge: 42,000 Stck
Zuordnung: 344 DIN276_06

### 5 Stundenlohnarbeiten

**5.01 Stundenlohnarbeiten Meister**
Meisterstunden für unvorhersehbare Arbeiten auf Anordnu
ng der örtlichen Bauleitung.
Menge: 10,000 h

**5.02 Stundenlohnarbeiten Facharbeiter**
Facharbeiterstunden für unvorhersehbare Arbeiten auf An
ordnung der örtlichen Bauleitung
Menge: 10,000 h

**5.03 Stundenlohnarbeiten Hilfsarbeiter**
Hilfsarbeiterstunden für unvorhersehbare Arbeiten auf A
nordnung der örtlichenBauleitung
Menge: 10,000 h

USt %: 19,00
